# 2026klein-GemeindehausBuberow-Sanierung&Ersatzbau
Angebotsaufforderung (GAEB 90, DA83)
DV-Nummer: 2026
Währung: EUR
Auftraggeber: Amt Gransee&Gemeinden, Der Amtsdirektor, Baustraße 56, 16775

## KG300-Malerarbeiten
Datum: 02.07.26

### Titel 01 VorbereitendeMaßnahmen

**01.1 Fläche überspannen, Malergewebe**
Überspannen rissegefährdeter Flächen sowie Kanten,
Ecken
etc., mit Gewebe, inkl. Vorbehandlung und Spachtelung.
NUR AUF BESONDERE ANWEISUNG DER BAULEITUNG!
Menge: 20,000 m²

**01.2 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

### Titel 02 Malerarbeiten Wand

**02.1 Grundierung Wand**
Grundierung zur Verbesserung der Haftung von
Beschichtungs
systemen auf mineralischen und saugfähigen Untergründen
liefern und auftragen.
inkl. Untergrund von Staub und losen Verschmutzungen be
freien.
Untergrund  :Putze (Kalkzement-u.Gipsputz),
Beton,
  Gipskarton gespachtelt,
Spachtelmassen
Bauteil :Innenwände
Menge: 310,000 m²

**02.2 Spachtelung Wand Q3 Beton,Kalkzementputz, 2-fach, Handspachtel,vollflächig**
Untergrund auf Eignung, Trag- sowie
Haftfähigkeit prüfen.

Zweimalige vollflächige Spachtelung auftragen und
glätten,
einschl. dem vorherigen Beispachteln von
Ausbruchstellen,
Lunkern und Rissen mit verarbeitungsfertiger,
pastöser Feinspachtelmasse  von Kalkzement-Putzflächen
zur
Aufnahme Malerflies/Glasflies (glatt) mit
Mineral-Handspachtel.
Das Angleichen der Oberfläche durch Nachschleifen
ist Teil des Preises. Eventuelle Fehlstellen
nachspachteln.
inkl. Fenster und Böden schützen,

Flächenanteil:  100%
Bauteil:  Innenwände Beton
Spachtelmasse:  Dispersionsspachtelmasse
Anzahl Lagen:  2
Qualitätsstufe : mind. Q3
NUR AUF BESONDERE ANWEISUNG DER BAULEITUNG!
Menge: 247,500 m²

**02.3 Spachtelung Wand Q3 Gipskarton, 2-fach, Handspachtel, vollflächig,**
Zweimalige vollflächige Spachtelung auftragen und
glätten,
einschl. dem vorherigen Beispachteln von
Ausbruchstellen,
Lunkern und Rissen mit verarbeitungsfertiger,
pastöser Feinspachtelmasse  Gipskarton zur
Aufnahme Malerflies/Glasflies (glatt) mit
Mineral-Handspachtel.
Das Angleichen der Oberfläche durch Nachschleifen
ist Teil des Preises. Eventuelle Fehlstellen
nachspachteln.
inkl. Fenster und Böden schützen,

Flächenanteil:  100%
Bauteil:  Innenwände
Untergrund:  Gipskarton
Spachtelmasse:  Dispersionsspachtelmasse
Anzahl Lagen:  2
Qualitätsstufe : mind. Q3
NUR AUF BESONDERE ANWEISUNG DER BAULEITUNG!
Menge: 62,500 m²

**02.4 Malervliestapete/Glasflies auf Putz, Beton glatt strukturlos-Wand tapezieren**
Rissüberbrückendes Malervlies/Glasflies ohne
Beschichtung
liefern als strukturloser, Wandbelag, dimensionsstabil,
rissüberbrückend, reißfest, spannungsarm, für innen
nahtlos und faltenfrei,auf Stoß an Wänden
tapezieren. Mit geeignetem Kleber auf tragfähigen
Untergrund
anbringen.
Farbton: naturweiß
Werkstoffbasis: spezielle Zellstoff- und Textilfasern,
kombiniert mit polymeren Bindemitteln
Flächengewicht: ca. 160 g/m²
Bauteil  :Innenwände
Untergrund  :Putze (Gipsputz), Beton,
Wandhöhe  :bis 3,00
Design :glatt, strukturlos nach Wahl des AG
inkl. Bemusterung vorab
Menge: 247,500 m²

**02.5 Malervliestapete/Glasflies auf Troba glatt strukturlos-Wand tapezieren**
Rissüberbrückendes Malervlies/Glasflies ohne
Beschichtung
liefern als strukturloser, Wandbelag, dimensionsstabil,
rissüberbrückend, reißfest, spannungsarm, für innen
nahtlos und faltenfrei,auf Stoß an Wänden
tapezieren. Mit geeignetem Kleber auf tragfähigen
Untergrund
anbringen.
Farbton: naturweiß
Werkstoffbasis: spezielle Zellstoff- und Textilfasern,
kombiniert mit polymeren Bindemitteln
Flächengewicht: ca. 160 g/m²
Bauteil  :Innenwände
Untergrund  :Gipskarton, Spachtelungen
Wandhöhe  :bis 3,00
Design :glatt, strukturlos nach Wahl des AG
inkl. Bemusterung vorab
Menge: 62,500 m²

**02.6 Glasflies-Tapete, Leibung**
Glasgewebe-Tapete auf Stoß tapeziert, ohne
Beschichtung, an
Leibungsflächen.
nahtlos und faltenfrei,auf Stoß an Wänden
tapezieren. Mit geeignetem Kleber auf tragfähigen
Untergrund
anbringen.

Bauteil:  alle Leibungen (auch runde) im
Innenbereich
Breite  :bis 25 cm
Untergrund  :Putze (Gipsputz), Beton,
  Gipskarton, Spachtelungen
Wandhöhe  :bis 3,00
Breite : bis 25 cm
Menge: 70,000 m

**02.7 Erstbeschichtung, Disp., matt, NAB-Klasse 1**
Erstbeschichtung auf allen Wandflächen deckend im
Innenbereich aufbringen.
Zwischen- und Schlussbeschichtung mit Dispersionsfarbe.
inkl. Fenster und Böden schützen,

Bauteil  :Innenwände
Untergrund  :Glasvlies,Putze
(Kalkzement-u.Gipsputz),
  Beton,Gipskarton,
Spachtelungen
Nassabrieb : Klasse 1 nach DIN EN 13300
Deckvermögen : Klasse 1, stumpfmatt, nach DIN EN 13300.
Farbe : weiß
Menge: 310,000 m²

**02.8 Erstbeschichtung,Disp., matt, NAB-Klasse 1, Leibungen**
Erstbeschichtung auf allen Wandflächen deckend im
Innenbereich aufbringen.
Zwischen- und Schlussbeschichtung mit Dispersionsfarbe.

Bauteil  :alle Leibungen (auch runde) im
Innenbereich
Untergrund  :Glasvlies, Putze
(Kalkzement-u.Gipsputz),
Beton, Gipskarton, Spachtelungen
Breite  :bis 35 cm
Nassabrieb : Klasse 1 nach DIN EN 13300
Deckvermögen : Klasse 1, stumpfmatt, nach DIN EN 13300.
Farbe : weiß
Menge: 70,000 m

**02.9 Zulage Beschichtung, dunkle Tönung, IF, MK**
Zulage für Beschichtungen mit Beschichtungsstoffen für
den
Innenbereich aller Art, stark pigmentiert bzw. mit
dunkler
Tönung, als Mehrkosten.
Menge: 155,000 m²

**02.10 Zulage Anstrich in Nassraum, fungizid**
Zulage für Anstrich von Wänden in Nassräumen mit
Nassraum-geeigneter Farbe mit Zusatzmittel mit
fungizider
Wirkung.
Bauteil: Wände in Duschen & WC, Innenbereich
Menge: 80,000 m²

**02.11 Zulage Anstrich in Nassraum, fungizid, Leibungen**
Zulage für Anstrich von Wänden in Nassräumen mit
Nassraum-geeigneter Farbe mit Zusatzmittel mit
fungizider
Wirkung.
Bauteil: Leibungen in Duschen & WC, Innenbereich
Breite:  bis 35cm
Menge: 5,000 m

**02.12 Eckschutzwinkel, Edelstahl, gebürstet**
Eckschutzwinkel mit 30 mm Schenkellänge, Edelstahl
(V2A),
Oberfläche gebürstet, pulverbeschichtet, an
horizontalen oder
vertikalen Kanten.
NUR AUF WUNSCH DES BAUHERRN UND AUF
BESONDERE ANWEISUNG DER BAULEITUNG!
Menge: 25,000 m

**02.13 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

### Titel 03 Malerarbeiten Decke

**03.1 Grundierung Decke, Beton/GK, Grundierung/Haftgrund**
Grundierung zur Verbesserung der Haftung von
Beschichtungs
systemen auf  mineralischen und saugfähigen
Untergründen
liefern und auftragen.
Untergrund :Beton glatt geschalt, Gipskarton
gespachtelt
Bauteil: Decken, ohne Schrägen, Innen
Menge: 115,000 m²

**03.2 Spachtelung Decke Q3 Gipskarton, 2-fach, Handspachtel, vollflächig,**
Zweimalige vollflächige Spachtelung auftragen und
glätten,
einschl. dem vorherigen Beispachteln von
Ausbruchstellen,
Lunkern und Rissen mit verarbeitungsfertiger,
pastöser Feinspachtelmasse  Gipskarton zur
Aufnahme Malerflies/Glasflies (glatt) mit
Mineral-Handspachtel.
Das Angleichen der Oberfläche durch Nachschleifen
ist Teil des Preises. Eventuelle Fehlstellen
nachspachteln.

Inkl. Grundierung zur Verbesserung der Haftung von Be
schichtungssystemen
auf saugfähigen Untergründen liefern und auftragen.

Flächenanteil:  100%
Bauteil: Decken
Untergrund:  Gipskarton
Spachtelmasse:  Dispersionsspachtelmasse
Anzahl Lagen:  2
Qualitätsstufe : mind. Q3
NUR AUF BESONDERE ANWEISUNG DER BAULEITUNG!
Menge: 115,000 m²

**03.3 Malervliestapete/Glasflies glatt strukturlos-Decke tapezieren**
Rissüberbrückendes Malervlies/Glasflies ohne
Beschichtung
liefern als strukturloser, Deckenbelag,
dimensionsstabil,
rissüberbrückend, reißfest, spannungsarm, für innen
nahtlos und faltenfrei,auf Stoß an Decken
tapezieren. Mit geeignetem Kleber auf tragfähigen
Untergrund
anbringen.
Farbton: naturweiß
Werkstoffbasis: spezielle Zellstoff- und Textilfasern,
kombiniert mit polymeren Bindemitteln
Flächengewicht: ca. 160 g/m²
Bauteil  :Decken
Untergrund  : Gipskarton, Spachtelungen
Wandhöhe  :bis 3,00
Design :glatt, strukturlos nach Wahl des AG
inkl. Bemusterung vorab
Menge: 115,000 m²

**03.4 Erstbeschichtung Decke GK,,Disp., matt, NAB-Klasse 2**
Erstbeschichtung auf gespachtelte
Giptskartondecken deckend im Innenbereich aufbringen.
Zwischen- und Schlussbeschichtung mit Dispersionsfarbe.

Bauteil  : Decken
Untergrund  : GK -  Gipskarton gespachtelt und
grundiert
Nassabrieb : Klasse 2 nach DIN EN 13300
Deckvermögen : Klasse 1, stumpfmatt, nach DIN EN 13300.
Farbe : weiß
Menge: 115,000 m²

**03.5 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

### Titel 04 Fugen elastisch

**04.1 Fugendichtung innen, Acryl, 10 mm**
Elasto-plastische Verfugung der Anschlüsse Decke/Wand
mit
Dichtstoff auf Acryldispersionsbasis (überstreichbar),
inkl. reini
gen, abkleben und grundieren. Fugen anschließend
glätten.
Fugenbreite : 10 mm
Menge: 275,000 m

**04.2 Fugendichtung innen, Silikon, 10 mm**
Elasto-plastische Verfugung von Anschlüssen mit
Dichtstoff auf
Silikonbasis, inkl. reinigen, abkleben und
grundieren. Fugen an
schließend glätten.
Fugenbreite : 10 mm
NUR AUF BESONDERE ANWEISUNG DER BAULEITUNG!
Menge: 100,000 m

**04.3 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

### Titel 05 Malerarbeiten Metall, Rohre, Sonstiges

**05.1 Erstbeschichtung Rohrleitungen bis DN 40**
Sichtbare Rohrleitungen aus Metall
allseitig als Neubausystem beschichten,
Untergrundvorbereitung,
Haftgrundierung auf den Untergrund abgestimmt,
Zwischen- und Schlußbeschichtung,
Rohrabmessungen : bis DN 40
Eigenschaften: deckender PVC Acrylharzlack
Standardfarbton nach Wahl des Auftraggebers
Untergrund: Metall, Kunststoff
Ausführungshöhe bis 4,50 m
Menge: 10,000 m

**05.2 Erstbeschichtung Rohrleitungen DN 70- 150**
Sichtbare Rohrleitungen aus Metall
allseitig als Neubausystem beschichten,
Untergrundvorbereitung,
Haftgrundierung auf den Untergrund abgestimmt,
Zwischen- und Schlußbeschichtung,
Rohrabmessungen : DN 70 bis DN 150
Eigenschaften: deckender Acrylharzlack
Standardfarbton nach Wahl des Auftraggebers
Untergrund: Metall, Kunststoff, Titanzink
Ausführungshöhe bis 4,50 m
Menge: 10,000 m

**05.3 Erstbeschichtung Heizungsrohrleitungen bis DN 40**
Sichtbare Heizungsrohrleitungen aus Metall
als Neubausystem beschichten,
Untergrundvorbereitung,
Haftgrundierung auf den Untergrund abgestimmt,
Zwischen- und Schlußbeschichtung,
Rohrabmessungen : bis DN 40
Eigenschaften: deckendes Alkydharzlacksystem
für Heizkörper,
hitzebeständig bis 120 °C
Standardfarbton nach Wahl des Auftraggebers
Untergrund: Metall
Ausführungshöhe bis 4,50 m
Menge: 10,000 m

**05.4 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

### Titel 06 Außenbauteile

**06.1 Beschichtung, Beton,Putz außen, Silikat weiß**
Erstbeschichtung auf Putz,Beton im Außenbereich,
scheuerbeständig, deckend, mit Silikatfarbe, mit
zusätzlicher
Zwischenbeschichtung.

Bauteil : außen: Wand und Deckenflächen
Untergrund : Beton, Putz
Glanzgrad : stumpfmatt
Deckvermögen : Klasse 1
Farbe : nach Wahl des AG, inkl. kostenloser
Bemusterung
NUR AUF BESONDERE ANWEISUNG DER BAULEITUNG!
Menge: 10,000 m²

**06.2 Erstbeschichtung, Holzkonstr., Lasur**
Erstbeschichtung als Dickschichtlasur auf
Holzkonstruktionen
im Außenbereich, wie Bretter, Stützen, Sparren,
Fachwerk u.ä.,
bestehend aus Grund- und Schlussbeschichtung.
Farbe: nach Wahl des AG z.B. RAL 7002 (olivgrau)
Menge: 15,000 m²

**06.3 Erstbeschichtung, Holzkonstr., Kunstharz**
Erstbeschichtung auf Holzkonstruktionen im
Außenbereich, wie
Stützen, Sparren, Fachwerk u.ä., deckend, mit
Kunstharzlackfarbe, bestehend aus Grund-, Zwischen- und
Schlussbeschichtung.
Farbe: nach Wahl des AG z.B. RAL 7002 (olivgrau)
Menge: 15,000 m²

**06.4 Facharbeiterstunden/Regiestunden**
Lohnstunden eines Facharbeiters, für von der
Bauüberwachnung angeordnete Arbeiten. Einschließlich
aller
Zuschläge für Arbeiten, welche nicht in den Positionen
erfasst
sind und gegen Nachweis zur Ausführung kommen,
Stundenlohnarbeiten werden nur vergütet, wenn sie
vorher vom
AG ausdrücklich angeordnet bzw. abgestimmt worden sind.
Dazugehörende Stundenlohnberichte müssen spätestens zur
nächsten Bausitzung der Bauleitung des AG zur
Anerkennung
vorgelegt werden.
NUR AUF BESONDERE ANWEISUNG DER BAULEITUNG!
Menge: 7,000 Std

USt %: 19,00
